# SIM1 - Simplonstraße 53, 53A / Holteistraße 2, 10245 Berlin
Angebotsaufforderung (GAEB 90, DA83)
Projektbezeichnung: Neubau Wohngebäude
Währung: EUR
Auftraggeber: Covivio Development GmbH

## Zusätzlicher Text
Lieferung und Montage von:

ArtFormatMengeTermineBodenfliesen 30/60ca. 170 m²ab
12.07.2024Wandfliesen30/60ca. 350 m²ab 12.07.2024
Bodenfliesen60/60ca. 165 m²ab 04.07.2025
Wandfliesen60/60ca. 170 m²ab 04.07.2025

## Zusätzlicher Text
Grundstück:  Simplonstraße 53, 53a, Holteistraße 2, 3, 4, 5, Sonntagstr.
23, 23A, 23B, 24
in 10245 Berlin / Kreuzberg-Friedrichshain

Bestandsgebäude:
Das ca. 4.218 m² große Flurstück 155 bildet mit der Holteistraße den
westlichen Abschluss des Gründerzeitblocks zwischen der Simplonstraße
und der Sonntagstraße. Der östliche Abschluss dieses Blocks wird durch
die die Lenbachstraße am Annemirl-Bauer-Platz am S-Bahnhof Ostkreuz
gebildet.
Von dort aus plant die BVG in den nächsten Jahren eine Straßenbahnlinie
durch die Sonntagstraße zur errichten. Diese wird dann hinter dem o.g.
Flurstücke rechts in die Holteistraße abbiegen. Die jetzige, 10,40m
tiefe, Blockrandbebauung wurde in den Jahren 1956-1957 als verputzter
Typenwohnungsbau in Ziegelbauweise errichtet.

Bauabschnitte Neubau:
Son. 23A:  BT 1.2
Son. 23B: BT 1.1
Son. 23:  BT 1.3

Kennzahlen:
WE NEU Hofgebäude  Sim1.1+1.2 = 34
WE NEU Eckgebäude  Sim1.3  = 11
Wfl. NEU Son 23A  BT 1.1  ca. 790 m²
Wfl. NEU Son 23B  BT 1.2  ca. 720 m²
Wfl NEU Son 23  BT 1.3  ca. 910 m²
Gewerbe Son 23  BT 1.3  ca. 80 m²
Bruttogrundflächen BGF  SIM 1  ca. 4.460 m²
Bruttorauminhalt BRI  SIM 1  ca.13.990 m²

Sonstiges:
Der Innenhof wird auf der südöstlichen Grundstücksgrenze von 3
gründerzeitlichen Brandwänden begrenzt. Deren Geometrie und Traufhöhe
aufnehmend sind dort zwei fünfgeschossige Kopfbauten geplant, welche
zusätzlich ein Staffelgeschoss mit je zwei Wohnungen erhalten sollen.
Insgesamt sind jeweils 17 Wohnungen pro Hofhaus geplant. Diese Neubauten
ragen punktuell ca. 10,50 m in den an dieser Stelle ca. 28 m breiten
Innenhof hinein.

Die vorgesehenen Bauleistungen werden entsprechend der derzeit
geltenden öffentlich-rechtlichen Vorschriften, der dort geforderten
bautechnischen Nachweise und nach den allgemein anerkannten Regeln der
Baukunst und der Technik ausgeführt. Die Anforderungen des Brandschutzes
sind einzuhalten.
Die Erschließung des Grundstückes an das vollständig ausgebaute
öffentliche Straßenland im Sinne des Baugesetzbuches und des
Erschließungsbeitragsgesetzes ist gesichert.

Die Dimensionierung sämtlicher Medien werden mit den Versorgungsträgern
entsprechend des heutigen Standards abgestimmt und eingerichtet.

## Zusätzlicher Text
01  Allgemeines
Anschlüsse für Wasser, Energie und Abwasser werden durch den AG in
erforderlichem Maß auf dem Baufeld zur Verfügung gestellt. Die Kosten
hierfür werden über einen in der Auftragsverhandlung festzulegenden
Prozentsatz von der Schlussrechnungssumme in Abzug gebracht. Die
Verteilung der Medien vom Übergabepunkt (z. B. Baustromverteiler des AG)
bis zum Arbeitsplatz ist Sache des AN.

WC-Einrichtungen werden zur Verfügung gestellt, Abrechnung analog
obigem Absatz. Tagesunterkünfte und Magazincontainer können durch den AG
gegen eine im Verhandlungsgespräch noch zu vereinbarende Monatspauschale
zur Verfügung gestellt werden.

Für vom AN selbst vorgesehene Lagerflächen u.ä. besteht generelle
Abstimmungspflicht mit dem AG. Der AN kann ggf. aus Platzgründen keine
eigenen Tagesunterkünfte, Magazincontainer, etc. aufstellen.
Parkmöglichkeiten stehen auf dem Baufeld nur begrenzt zur Verfügung.

Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und
Endtermine sind Vertragstermine und unbedingt einzuhalten. Sollten zur
Einhaltung der vereinbarten Termine Überstunden erforderlich werden,
erfolgt hierfür keine zusätzliche Vergütung.

05 Stundenlohnarbeiten
Arbeiten auf Nachweis dürfen nur für die gemäß Leistungsverzeichnis
vorgesehene Leistung, und auf besondere Anweisung des Auftraggebers vor
Arbeitsbeginn ausgeführt werden. Die Rapporte müssen arbeitstäglich zur
Anerkennung vorgelegt werden. Verspätet vorgelegte Rapporte werden nicht
anerkannt. Der AN verliert in diesem Fall seinen Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind mit einer entsprechenden Begründung in einem Zusatzangebot
einzureichen.

07 Verwendbarkeitsnachweis
Alle - auch die ausgeschriebenen - Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte
der AN dieser Verpflichtung nicht nachkommen, ist der AG berechtigt,
ohne weitere Vorankündigung die Beräumung / Säuberung der Arbeitsplätze
durch Dritte zu veranlassen. Die daraus entstehenden Kosten trägt der
AN.

## Zusätzlicher Text
Der sachliche Geltungsbereich ergibt sich ebenso wie die technische
Ausführung aus den ATV
DIN 18 352 Fliesen- und Plattenarbeiten und den anerkannten Regeln der
Technik.

Ergänzend sind u.a. folgende ATV/ DIN zu berücksichtigen:
DIN 18 202 Toleranzen im Hochbau
DIN 18 299  Allgemeine Regelungen für Bauarbeiten jeder Art
DIN 18 331  Betonarbeiten
DIN 18 330  Mauerarbeiten
DIN 18 336 Abdichtungsarbeiten
DIN 18 340  Trockenbauarbeiten
DIN 18 350  Putz- und Stuckarbeiten
DIN 18 353  Estricharbeiten
DIN 18 534 Abdichtung von Innenräumen

Merkblätter Fachverband Deutsches Fliesengewerbe im ZDB

BVF Fachinformation Flächenheizung
Sammlung der BVF-Richtlinien, Herausgeber Bundesverband
Flächenheizungen und Flächenkühlungen e.V.

Weiterhin gelten sämtliche europäischen und nationalen Vorschriften,
Merkblätter, Stoff- und Prüfnormen usw. jeweils in ihrer aktuellen
Fassung sowie die Herstellerverarbeitungsangaben, Zulassungen und
Empfehlungen der jeweiligen Fachverbände.

## Zusätzlicher Text
Der sachliche Geltungsbereich ergibt sich ebenso wie die technische
Ausführung aus den ATV:
DIN 18 336 Abdichtungsarbeiten,
DIN 18 338 Dachdeckungs- und Dachdichtungsarbeiten und den anerkannten
Regeln der Technik.
DIN 18 534 Abdichtung von Innenräumen

Ergänzend sind folgende ATV / DIN zu berücksichtigen:
DIN 18 299 Allgemeine Regelungen für Bauarbeiten jeder Art
DIN 4108 Wärmeschutz im Hochbau
DIN 18531 bis DIN 18535 Bauwerksabdichtungen
DIN 18 540 Abdichten von Aussenwandfugen im Hochbau mit
Fugendichtstoffen
DIN EN 13 501 Klassifizierung von Bauprodukten und Bauarten zu ihrem
Brandverhalten

Richtlinie
Abdichtungen für die Planung und Ausführung von polymermodifizierten
Bitumendickbeschichtungen (PMBC) Herausgeber: Deutsche Bauchemie e.V.

Richtlinie
Abdichtungen für die Planung und Ausführung von flexiblen
Dichtungsschlämmen (MDS)
Herausgeber: Deutsche Bauchemie e.V.

vdd Technische Regeln
Technische Regeln für die Planung und Ausführung von Abdichtungen mit
Polymerbitumen- und Bitumenbahnen
Herausgeber: vdd-Industrieverband Bitumen- Dach- und Dichtungsbahnen
e.V.

Weiterhin gelten sämtliche europäischen und nationalen Vorschriften,
Merkblätter, Stoff- und Prüfnormen usw. jeweils in ihrer aktuellen
Fassung sowie die Herstellerverarbeitungsangaben, Zulassungen und
Empfehlungen der jeweiligen Fachverbände.

## Fliesen- und Plattenarbeiten
Datum: 15.02.24

### 01 Fliesen- und Plattenarbeiten, BT 1.1 - 1.2

#### 01.01 Vorbereitende Arbeiten Abdichtungsarbeiten

**01.01.010 CM-Messung, Estrichfeuchte**
Prüfung des Feuchtigkeitsgehaltes des Estrichs vor
Verlegung mit
der CM-Methode, gemäß Arbeitsanweisung für CM-Messung
des
Bundesverbandes Estrich und Belag, inkl. genauen
Protokollierens
der Messstellen und Messergebnisse.

Ausführung nach Angabe der Bauleitung. Die
Messergebnisse sind
der Bauleitung vorzulegen.
Menge: 10,000 Stk

**01.01.020 Reinigen der Estrichflächen**
Reinigen der Estrichflächen von grober Verschmutzung
durch
Bauschutt, Gips, Mörtelreste, Farbreste u.ä., soweit
sie von
anderen Unternehmern verursacht sind, einschl.
Beseitigen
des Bauschuttes, Transportkosten und Deponiegebühren.

Ausführung nur nach Angabe der Bauleitung!

Ausführungsort: EG bis 5.OG: Bäder und HWR
Menge: 170,000 m2

**01.01.030 Estrichrisse schließen, 2K-Epoxidharz**
*** Bedarfsposition ohne GB
Reinigen des Untergrundes von haftmindernden Stoffen.
Bauschutt entsorgen, Staubreste gründlich absaugen.

Bauteil: Boden
Untergrund: Zementestrich
Untergrundvorbereitung: haftvermindernde Verschmutzung
entfernen

Ausführung nur nach Angabe der Bauleitung!

Ausführungsort: EG bis 5.OG: Bäder und HWR
Menge: 1,000 m

**01.01.040 Grundieren der Estrichflächen**
Voranstrich auf zementären Untergründen, wie Beton oder
Estrich,
zur Verbesserung der Staubbindung und der Reduzierung
der
Saugfähigkeit von Untergründen.

Untergrund: Beton, Estrich
Untergrundvorbereitung: Grundierung
Material: Kunstharz-Dispersion
Verbrauch: 150-270 ml/m²

Ausführungsort: EG bis 5.OG: Bäder und HWR
Menge: 170,000 m2

**01.01.050 Untergrundausgleich bis 5mm, selbstnivellierend**
*** Bedarfsposition ohne GB
Staubarmen, sehr emissionsarmen Bodenausgleich auf die
grundierte
und getrocknete Bodenfläche einbauen.

Untergrund: Zementestrich
Untergrundvorbereitung: Untergrundausgleich
selbstnivellierend
Schichtdicke: <= 5 mm
Bauteil: Boden

Ausführung in Teilflächen und nur nach Angabe der
Bauleitung!
Menge: 1,000 m2

**01.01.060 Randdämmstreifen, Überstand abschneiden und entsorgen**
Überstand des Randdämmstreifens abschneiden und
fachgerecht entsorgen.

Ausführungsort: EG bis 5.OG, Bäder und HWR
Menge: 420,000 m

**01.01.070 Bodenabdichtung als Verbundabdichtung, W2-I**
Liefern einer dünnschichtigen, wasserundurchlässigen
und
rissüberbrückenden Abdichtungs- und Entkopplungsbahn
aus
Polypropylen, beidseitig mit einem speziellen
Polypropylen-Vliesgewebe beschichtet und Herstellen
einer
Verbundabdichtung auf Zementestrich fachgerecht
aufbringen.

Eigenschaften:
Beanspruchungsklasse: W2-I gem. DIN 18534
gebrauchsfertig, reißfest, flexibel und
rissüberbrückend
alkali- und tensidbeständig
alterungsbeständig und unverrottbar
beständig gegen Mikroorganismen
Dicke: ca. 0,4 mm

Angebotenes Fabrikat:
'
..........................................'
vom Bieter einzutragen

Einbauort: alle Bäder EG-5.OG
Menge: 240,000 m2

**01.01.080 Abdichtung der Wand-/Bodenanschlüsse W2-I, inkl. Schnittschutzband**
Herstellen von fachgerechten Wand-/Bodenanschlüssen der
vor beschriebenen Abdichtung inkl. Schnittschutzband
durch
Hochführen der Abdichtung mindestens 5 cm über
OK-Fliesenbelag.

Eigenschaften:
Beanspruchungsklasse: W2-I gem. DIN 18534

Ausführung gem. Detail:
"230706_SIM1_01_AR_5_DT_--_--_9450_--_P_Fußbodenaufbau
OG, Fliesen, Anschluss an STB-Wand"

Fabrikat Schnittschutzband: SOPRO, Schnittschutzband SB
113 oder glw.

Angebotenes Fabrikat:
'
..........................................'
vom Bieter einzutragen

Einbauort: alle Bäder gem. Detailplanung
Menge: 335,000 m

**01.01.090 Anschluss an Rohrdurchführungen Verbundabdichtung, W2-I**
Anschluss der vor beschriebenen Abdichtung an
Rohrdurchführungen
mit passgenauen Manschetten mit Andichtflansch
herstellen.

Menge wie folgt:
je Dusche: 1 Stück

Fabrikat: SOPRO, AEB Bodenmanschette oder glw.

Angebotenes Fabrikat:
'
..........................................'
vom Bieter einzutragen

Einbauort:
EG bis 4.OG: Bäder in barrierefreien Wohnungen
(Typ 01b, 03b, 08b und 10b) gem. Baddetailplanung
Menge: 34,000 Stk

#### 01.02 Bodenfliesen

**01.02.010 Bodenbelag aus Feinsteinzeugfliesen, 30x60cm, R10/Barfuß A**
*** Grundposition ZZ 001.0
Bodenbelag aus Feinsteinzeugfliesen liefern und mit
zementären
variablen Flexmörtel auf vorbereitete Fläche
vollflächig und
hohlraumfrei verlegen, einschließlich verfugen mit
flexiblem,
kunststoffmodifiziertem Verfugungsmörtel auf
waagerechtem
Untergrund aus Zementheizestrich mit Abdichtung.

Bodenfliesen:
Format: 30 x 60 cm
Dicke: ca. 10 mm
Mörtelbett: Dünnbett mit Flexkleber ca. 5,0 mm
Oberfläche/Farbe: sandfarben
Oberfläche: matt
Rutschhemmung: R10 / Barfuß A

Fabrikat: Villeroy & Boch, Cadiz, BU2M sand oder glw.

Angebotenes Fabrikat:
'
..........................................'
vom Bieter einzutragen

Verlegung und Verfugung:
Verlegung Kreuzfuge
Verlegefugen ca. 3-4 mm
Farbton Verfugung: passend zu Bodenfliesen

Leistung einschl. aller Nebenleistungen, sämtliche
Verschnitt-
und Anpassarbeiten an aufgehende Bauteile sowie an
Duschwannen und Belagsabschlüssen.

Ausführung gem. Bemusterung und gem. Detail:
"230706_SIM1_01_AR_5_DT_--_--_9450_--_P_ Fußbodenaufbau
OG, Fliesen, Anschluss an STB-Wand"

Einbauort: EG bis 5.OG: Bäder und HWR
Menge: 170,000 m2

**01.02.020 Mind-ZUL Bodenfliesen - Verlegearbeiten 30/60, ohne Lieferung**
*** Wahlposition ZZ 001.1
*** Bedarfsposition ohne GB
Leistung wie Hauptposition, jedoch:
Reine Verlegeleistung ohne Lieferung,
Verlegung Feinsteinzeugfliesen, einschließlich
Verfugung.
Verlegung Feinsteinzeug im Format 30/60
Menge: 170,000 m2

**01.02.030 Sockelleisten aus Feinsteinzeugfliesen, d=10mm, L=7,5cm**
Sockelleisten aus geschnittenen Bodenfliesen der
Position
"Bodenbelag aus Feinsteinzeugfliesen, 30x60cm,
R10/Barfuß A"
liefern und im Dünnbett im Bereich ungefliesten
Wandflächen verlegen.

Format: L x H= 60 x 7,5 cm
Stärke: ca. 10 mm
gerader Sockel ohne Fase

Ausführung gem. Bemusterung und gem. Detail:
"230706_SIM1_01_AR_5_DT_--_--_9450_--_P_Fußbodenaufbau
OG, Fliesen, Anschluss an STB-Wand"

Einbauort: EG bis 5.OG: Bäder und HWR
Menge: 150,000 m

**01.02.040 Verfugung Boden, Silikon**
Fugen an Wandanschlüssen Boden-/Wandfliese
bzw. Boden-/Sockelfliese mit Silikon herstellen.
Die Fugen sind auszusparen, von Mörtelresten zu
reinigen,
vorzustreichen und mit Dichtungsmaterial auszuspritzen
und zu glätten. Farbe nach Vorgabe AG.

Fugenbreite: bis 5,0 mm
Material: geeignet für Fliesenbelag
Farbton: passend Bodenfliese bzw. nach Angabe AG
inkl. Rundschnur (DIN-Polyband) als Hinterfüllmaterial
einschließlich dauerelastischer Versiegelung der
Anschlussfugen an Türzarge

Ausführung gem. Bemusterungsliste und Detail:
FBi_12 "230706_SIM1_01_AR_5_DT_--_--_9450_--_
P_Fußbodenaufbau OG, Fliesen, Anschluss an STB-Wand"

Angebotenes Fabrikat:
'
..........................................'
vom Bieter einzutragen

Einbauort: EG bis 5.OG: Bad und HWR
Menge: 420,000 m

**01.02.050 Verfugung Boden, Acrylat**
Wandanschlüsse zwischen Sockel-/Wandfliese und
ungefliesten
Wänden mit Acrylat versiegeln.

überstreichbar
Fugenfarbe: passend zur Wandfarbe nach Angabe AG

Ausführung gem. Bemusterungsliste und Detail:
"230706_SIM1_01_AR_5_DT_--_--_9450_--_P_Fußbodenaufbau
OG, Fliesen, Anschluss an STB-Wand "

Angebotenes Fabrikat:
'
..........................................'
vom Bieter einzutragen

Einbauort: EG bis 5.OG: Bad und HWR
Menge: 260,000 m

**01.02.060 Anschlag- und Trennschiene aus Edelstahl, L-Schiene**
Anschlag- und Trennschienen mit unterschiedlichen
Einzellängen,
aus Edelstahl mit Ankern liefern und einbauen.

Einzellängen: ca. 76 cm (5 Stück) und ca. 88,5 cm (35
Stück)
Material: Edelstahl gebürstet
Einbau: mittig unter dem Türblatt in Abstimmung mit der
Bauleitung

Fabrikat: Schlüter L-Schiene oder glw.

Angebotenes Fabrikat:
'
..........................................'
vom Bieter einzutragen

Einbauort: EG bis 5.OG: Bäder und HWR (Übergang
Fußbodenbeläge)
Menge: 35,000 m

**01.02.070 Schutzabdeckung, Tetrapack-Folie**
Abdecken des fertigen Fußbodens auf besondere Anordnung
des AG.
Die Bodenabdeckung darf keinesfalls am Untergrund
befestigt werden. Entsorgung bauseits durch Gewerk
Endreinigung.

Material: Tetrapack-Folie

Montageort: Bäder
Menge: 170,000 m2

**01.02.080 Verlegung Bodenfliesen im Mittelbett**
*** Bedarfsposition ohne GB
Zulage zur Position "Bodenbelag aus
Feinsteinzeugfliesen,
30x60cm, R10/Barfuß A" für die Verlegung der Fliesen im
Mittelbett (Dicke 8 bis 15 mm) statt im Dünnbett.

Einbauort: EG bis 5.OG: Bad und HWR
Menge: 1,000 m2

**01.02.090 Ersatzfliesen (Boden) liefern und übergeben, 20 Stück**
*** Bedarfsposition ohne GB
Lieferung von Fliesen der Position "Bodenbelag aus
Feinsteinzeugfliesen, 30x60cm, R10/Barfuß A" und
Übergabe an den AG nach Fertigstellung der
Fliesenarbeiten
einschließlich Beschriftung für Einbauort.

Menge: ca. 20 Stück
Menge: 1,000 Psch

#### 01.03 Wandfliesen

**01.03.010 Vorbereitung des Untergrundes inkl. Haftbrücke**
Vorbereitung des Untergrundes aus Kalkzementputz oder
GKB/-I-Platten, wie folgt:

Säubern der Flächen und Schließen von kleineren Rissen
inkl. Haftgrundierung passend zum späteren
Verlegemörtel

Einbauort: EG bis 5.OG: Bäder gem. Baddetailplanung
Menge: 350,000 m2

**01.03.020 Ausgleichsspachtelung bis 2mm**
*** Bedarfsposition ohne GB
Ausgleichsspachtelung bis 2 mm fachgerecht auf
Wandflächen
aufbringen. Ausführung nur nach Angabe der Bauleitung.

Einbauort: nach Erfordernis
Menge: 1,000 m2

**01.03.030 Wandabdichtung als Verbundabdichtung, W2-I**
Liefern einer dünnschichtigen, wasserundurchlässigen
und
rissüberbrückenden Abdichtungs- und Entkopplungsbahn
aus Polypropylen, beidseitig mit einem speziellen
Polypropylen-Vliesgewebe beschichtet und Herstellen
einer
Verbundabdichtung auf Kalkzementputz bzw.
GKB/-I-Platten
fachgerecht aufbringen.
Höhe der Abdichtung: ca. 2,40 m ab OK-Estrich

Eigenschaften:
Beanspruchungsklasse: W2-I gem. DIN 18534
gebrauchsfertig, reißfest, flexibel und
rissüberbrückend
alkali- und tensidbeständig
alterungsbeständig und unverrottbar
beständig gegen Mikroorganismen
Dicke: ca. 0,4 mm

Leitfabrikat:
SOPRO, Abdichtungs- und Entkopplungsbahn AEB 640 oder
glw.

Angebotenes Fabrikat:
'
..........................................'
vom Bieter einzutragen

Einbauort:
EG bis 5.OG: Bäder in den Duschen gem. Baddetailplanung
Menge: 350,000 m2

**01.03.040 Abdichtung der Wand-/Wandanschlüsse, W2-I, inkl. Schnittschutzband**
Herstellen von fachgerechten, senkrechten Wand-/
Wandanschlüssen
der vor beschriebenen Abdichtung inkl.
Schnittschutzband.

Eigenschaften:
Beanspruchungsklasse: W2-I gem. DIN 18534

Fabrikat Schnittschutzband: SOPRO, Schnittschutzband SB
113 oder glw.

Angebotenes Fabrikat:
'
..........................................'
vom Bieter einzutragen

Einbauort: EG bis 5.OG: Bäder in den Duschen
Menge: 130,000 m

**01.03.050 Anschluss an Rohrdurchführungen Verbundabdichtung, W2-I**
Anschluss an Rohrdurchführungen mit passgenauen
Manschetten mit Andichtflansch herstellen.

Menge wie folgt:
je Dusche: 3 Stück

Fabrikat: SOPRO, AEB Wandmanschetten oder glw.

Angebotenes Fabrikat:
'
..........................................'
vom Bieter einzutragen

Einbauort: EG bis 5.OG: Bäder in den Duschen
Menge: 105,000 Stk

**01.03.060 Wandbekleidung aus Feinsteinzeugfliesen, 30x60cm**
*** Bedarfsposition ohne GB
Wandbekleidung aus Feinsteinzeugfliesen liefern und im
Dünnbett aus hydraulisch erhärtendem Dünnbettmörtel auf
ebenem Untergrund aus Kalkzementputz oder
GKB/-I-Platten
verlegen und verfugen mit Verfugungsmörtel.

Wandfliesen:
Format: 30 x 60 cm
Dicke: ca. 10 mm
Mörtelbett: Dünnbett mit Flexkleber ca. 5 mm
Farbe: sandfarben
Oberfläche: matt

Fabrikat: Villeroy & Boch, Cadiz, BU2M sand oder glw.

Angebotenes Fabrikat:
'
..........................................'
vom Bieter einzutragen

Fliesenhöhen:
in Duschen: ca. 2,40 m
hinter WCs und Waschbecken: ca. 1,20 m (ablagenhoch)

Verlegung und Verfugung:
Verlegung: Kreuzfuge
Verlegefugen ca. 3-4 mm
Farbton Verfugung: nach Wahl des AG

Allgemein:
Leistung einschl. aller Nebenleistungen, sämtliche
Verschnitt-
und Anpassarbeiten an angrenzende Bauteile.
Fugen sind mit Primer gemäß Herstellerangaben
vorzubehandeln.
Die Anordnung von Einbauteilen (Sanitärobjekte,
Steckdosen,
Wasserzähler etc.) ist auf das Fliesenraster
abzustimmen.

Einbauort: EG bis 5.OG: Bäder gem. Baddetailplanung
Menge: 350,000 m2

**01.03.070 Mind-ZUL Wandfliesen - Verlegearbeiten 30/60, ohne Lieferung**
*** Wahlposition ZZ 001.1
*** Bedarfsposition ohne GB
Leistung wie Hauptposition, jedoch:
Reine Verlegeleistung ohne Lieferung,
Verlegung Feinsteinzeugfliesen, einschließlich
Verfugung.
Verlegung Feinsteinzeug im Format 30/60
Menge: 170,000 m2

**01.03.080 Fliesen auf Ablagen halbhoher Vorsatzschalen**
Ausführung wie in der Position "Wandbekleidung aus
Feinsteinzeugfliesen, 30x60cm" beschrieben, jedoch
auf Ablagen der halbhohen Vorsatzschalen.

Tiefe: 10 bis 30 cm

Einbauort: EG bis 5.OG: Bäder (halbhohe Vorsatzschalen)
Menge: 12,000 m2

**01.03.090 Aussparungen in Wandfliesen Rohrdurchführungen etc.**
Herstellen von runden Aussparungen für
Rohrdurchführungen,
Schalter und Steckdosen in Wandfliesen der Position
"Wandbekleidung aus Feinsteinzeugfliesen, 30x60cm".

Durchmesser: bis ca. 150 mm.

Menge wie folgt:
je Dusche: 3 Stück
je Waschbecken: 3 Stück
je WC: 3 Stück
je Wasserzähler: 2 Stück
je Abstellhahn: 2 Stück
je Schalter bzw. Steckdose: 1 Stück
je Waschmaschine: 2 Stück (wenn an gefliester Wand)

Einbauort: EG bis 6.OG: Bäder
Menge: 526,000 Stk

**01.03.100 Verfugung Wand, Silikon**
Fugen an Innenecken, an Anschlüssen von
Einbauten und Zargen mit Silikon herstellen.
Die Fugen sind auszusparen, von Mörtelresten zu
reinigen,
vorzustreichen und mit Dichtungsmaterial auszuspritzen
und zu glätten.

Fugenbreite: bis 5,0 mm
Material: geeignet für Fliesenbelag
Farbton: passend Bodenfliese bzw. nach Angabe AG

Einbauort: EG bis 5.OG: Bäder
Menge: 365,000 m

**01.03.110 Eck-/Abschlussschienen, Edelstahl**
Eckschienen aus Edelstahl, mit gelochtem
Befestigungsschenkel
im Bereich von Materialwechsel und Außenecken in
Wandfliesenbekleidungen liefern und einbauen.

Material: Edelstahl V2A
Farbe: nach Angabe AG

Fabrikat: Schlüter Quadec oder glw.

Angebotenes Fabrikat:
'
..........................................'
vom Bieter einzutragen

Einbauort: EG bis 5.OG: Bäder gem. Baddetailplanung
Menge: 175,000 m

**01.03.120 Ersatzfliesen (Wände) liefern und übergeben, 20 Stück**
*** Bedarfsposition ohne GB
Lieferung von Fliesen der Position "Wandbekleidung aus
Feinsteinzeugfliesen, 30x60cm" und Übergabe an den AG
nach Fertigstellung der Fliesenarbeiten einschließlich
Beschriftung für Einbauort.

Menge: ca. 20 Stück
Menge: 1,000 Psch

### 02 Fliesen- und Plattenarbeiten, BT 1.3

#### 02.01 Vorbereitende Arbeiten Abdichtungsarbeiten

**02.01.010 CM-Messung, Estrichfeuchte**
Prüfung des Feuchtigkeitsgehaltes des Estrichs vor
Verlegung mit
der CM-Methode, gemäß Arbeitsanweisung für CM-Messung
des
Bundesverbandes Estrich und Belag, inkl. genauen
Protokollierens
der Messstellen und Messergebnisse.

Ausführung nach Angabe der Bauleitung. Die
Messergebnisse sind
der Bauleitung vorzulegen.
Menge: 12,000 Stk

**02.01.020 Reinigen der Estrichflächen**
Reinigen der Estrichflächen von grober Verschmutzung
durch
Bauschutt, Gips, Mörtelreste, Farbreste u.ä., soweit
sie von
anderen Unternehmern verursacht sind, einschl.
Beseitigen
des Bauschuttes, Transportkosten und Deponiegebühren.

Ausführung nur nach Angabe der Bauleitung!

Ausführungsort: EG bis 6.OG: EG Gewerbe, OG Bäder und
HWR
Menge: 245,000 m2

**02.01.030 Estrichrisse schließen, 2K-Epoxidharz**
*** Bedarfsposition ohne GB
Reinigen des Untergrundes von haftmindernden Stoffen.
Bauschutt entsorgen, Staubreste gründlich absaugen.

Bauteil: Boden
Untergrund: Zementestrich
Untergrundvorbereitung: haftvermindernde Verschmutzung
entfernen

Ausführung nur nach Angabe der Bauleitung!

Ausführungsort: EG bis 6.OG: Bäder und HWR
Menge: 1,000 m

**02.01.040 Grundieren der Estrichflächen**
Voranstrich auf zementären Untergründen, wie Beton oder
Estrich,
zur Verbesserung der Staubbindung und der Reduzierung
der
Saugfähigkeit von Untergründen.

Untergrund: Beton, Estrich
Untergrundvorbereitung: Grundierung
Material: Kunstharz-Dispersion
Verbrauch: 150-270 ml/m²
Bauteil: Boden

Ausführungsort: EG bis 6.OG: Bäder und HWR
Menge: 245,000 m2

**02.01.050 Untergrundausgleich bis 5mm, selbstnivellierend**
*** Bedarfsposition ohne GB
Staubarmen, sehr emissionsarmen Bodenausgleich auf die
grundierte
und getrocknete Bodenfläche einbauen.

Untergrund: Zementestrich
Untergrundvorbereitung: Untergrundausgleich
selbstnivellierend
Schichtdicke: <= 5 mm
Bauteil: Boden

Ausführung in Teilflächen und nur nach Angabe der
Bauleitung!
Menge: 1,000 m2

**02.01.060 Randdämmstreifen, Überstand abschneiden und entsorgen**
Überstand des Randdämmstreifens abschneiden und
fachgerecht entsorgen.

Ausführungsort: EG bis 6.OG: EG Gewerbe, OG Bäder und
HWR
Menge: 315,000 m

**02.01.070 Bodenabdichtung als Verbundabdichtung, W2-I**
Liefern einer dünnschichtigen, wasserundurchlässigen
und
rissüberbrückenden Abdichtungs- und Entkopplungsbahn
aus
Polypropylen, beidseitig mit einem speziellen
Polypropylen-Vliesgewebe beschichtet und Herstellen
einer
Verbundabdichtung auf Zementestrich fachgerecht
aufbringen.

Eigenschaften:
Beanspruchungsklasse: W2-I gem. DIN 18534
gebrauchsfertig, reißfest, flexibel und
rissüberbrückend
alkali- und tensidbeständig
alterungsbeständig und unverrottbar
beständig gegen Mikroorganismen
Dicke: ca. 0,4 mm

Ausführung gem. Detail:
"230706_SIM1_01_AR_5_DT_--_--_9450_--_P_Fußbodenaufbau
OG, Fliesen, Anschluss an STB-Wand"

Leitfabrikat: SOPRO, Abdichtungs- und Entkopplungsbahn
AEB 640 oder glw.

Angebotenes Fabrikat:
'
..........................................'
vom Bieter einzutragen

Einbauort: 1.OG bis 6.OG: Bäder gem. Baddetailplanung
Menge: 245,000 m2

**02.01.080 Abdichtung der Wand-/Bodenanschlüsse W2-I, inkl. Schnittschutzband**
Herstellen von fachgerechten Wand-/Bodenanschlüssen der
vor beschriebenen Abdichtung inkl. Schnittschutzband
durch
Hochführen der Abdichtung mindestens 5 cm über
OK-Fliesenbelag.

Eigenschaften:
Beanspruchungsklasse: W2-I gem. DIN 18534

Ausführung gem. gem. Detail:
"230706_SIM1_01_AR_5_DT_--_--_9450_--_P_Fußbodenaufbau
OG, Fliesen, Anschluss an STB-Wand"

Fabrikat: Schnittschutzband: SOPRO, Schnittschutzband
SB 113 oder glw.

Angebotenes Fabrikat:
'
..........................................'
vom Bieter einzutragen

Einbauort: 1.OG bis 6.OG: Bäder gem. Baddetailplanung
Menge: 230,000 m

**02.01.090 Anschluss an Rohrdurchführungen Verbundabdichtung, W2-I**
Anschluss der vor beschriebenen Abdichtung an
Rohrdurchführungen
mit passgenauen Manschetten mit Andichtflansch
herstellen.

Menge wie folgt:
je Dusche: 1 Stück

Fabrikat: SOPRO, AEB Bodenmanschette oder glw.

Angebotenes Fabrikat:
'
..........................................'
vom Bieter einzutragen

Einbauort: 1.OG bis 6.OG: Bäder gem. Baddetailplanung
Menge: 11,000 Stk

#### 02.02 Bodenfliesen

**02.02.010 Bodenbelag aus Feinsteinzeugfliesen, 60x60cm, R10/Barfuß A**
Bodenbelag aus Feinsteinzeugfliesen liefern und mit
zementären
variablen Flexmörtel auf vorbereitete Fläche
vollflächig und
hohlraumfrei verlegen, einschließlich verfugen mit
flexiblem,
kunststoffmodifiziertem Verfugungsmörtel auf
waagerechtem
Untergrund aus Zementheizestrich mit Abdichtung.

Bodenfliesen:
Format: 60 x 60 cm
Dicke: ca. 10 mm
Mörtelbett: Dünnbett mit Flexkleber ca. 5,0 mm
Oberfläche/Farbe: sandfarben
Oberfläche: matt
Rutschhemmung: R10 / Barfuß A

Fabrikat: Villeroy & Boch, Cadiz, BU2M sand oder glw.

Angebotenes Fabrikat:
'
..........................................'
vom Bieter einzutragen

Verlegung und Verfugung:
Verlegung Kreuzfuge
Verlegefugen ca. 3-4 mm
Farbton Verfugung: passend zu Bodenfliesen

Leistung einschl. aller Nebenleistungen, sämtliche
Verschnitt-
und Anpassarbeiten an aufgehende Bauteile sowie an
Duschwannen und Belagsabschlüssen.

Ausführung gem. Bemusterung und gem. Detail:
"230706_SIM1_01_AR_5_DT_--_--_9450_--_P_Fußbodenaufbau
OG, Fliesen, Anschluss an STB-Wand"

Einbauort: EG bis 6.OG, Bäder und HWR
Menge: 165,000 m2

**02.02.020 Mind-ZUL Bodenfliesen - Verlegearbeiten 60/60, ohne Lieferung**
*** Wahlposition ZZ 001.1
*** Bedarfsposition ohne GB
Leistung wie Hauptposition, jedoch:
Reine Verlegeleistung ohne Lieferung,
Verlegung Feinsteinzeugfliesen, einschließlich
Verfugung.
Verlegung Feinsteinzeug im Format 60/60
Menge: 165,000 m2

**02.02.030 Sockelleisten aus Feinsteinzeugfliesen, d=10mm, L=7,5cm**
Sockelleisten aus geschnittenen Bodenfliesen der
Position
"Bodenbelag aus Feinsteinzeugfliesen, 60x60cm,
R10/Barfuß A"
liefern und im Dünnbett im Bereich ungefliesten
Wandflächen verlegen.

Format: L x H= 60 x 7,5 cm
Stärke: ca. 10 mm
gerader Sockel ohne Fase

Ausführung gem. Bemusterung und gem. Detail:
"230706_SIM1_01_AR_5_DT_--_--_9450_--_P_Fußbodenaufbau
OG, Fliesen, Anschluss an STB-Wand"

Einbauort: EG bis 6.OG, Bäder und HWR
Menge: 180,000 m

**02.02.040 Verfugung Boden, Silikon**
Fugen an Wandanschlüssen Boden-/Wandfliese
bzw. Boden-/Sockelfliese mit Silikon herstellen.
Die Fugen sind auszusparen, von Mörtelresten zu
reinigen,
vorzustreichen und mit Dichtungsmaterial auszuspritzen
und zu glätten. Farbe nach Vorgabe AG.

Fugenbreite: bis 5,0 mm
Material: geeignet für Fliesenbelag
Farbton: passend Bodenfliese bzw. nach Angabe AG
inkl. Rundschnur (DIN-Polyband) als Hinterfüllmaterial
einschließlich dauerelastischer Versiegelung der
Anschlussfugen an Türzarge

Ausführung gem. Bemusterungsliste und Detail:
- FBi_12 "230706_SIM1_01_AR_5_DT_--_--_9450_--_
P_Fußbodenaufbau OG, Fliesen, Anschluss an STB-Wand"

Angebotenes Fabrikat:
'
..........................................'
vom Bieter einzutragen

Einbauort: EG bis 6.OG: EG Gewerbe, OG Bäder und HWR
Menge: 290,000 m

**02.02.050 Verfugung Boden, Acrylat**
Wandanschlüsse zwischen Sockel-/Wandfliese und
ungefliesten
Wänden mit Acrylat versiegeln.

überstreichbar
Fugenfarbe: passend zur Wandfarbe nach Angabe AG

Ausführung gem. Bemusterungsliste und Detail:
"230706_SIM1_01_AR_5_DT_--_--_9450_--_P_Fußbodenaufbau
OG, Fliesen, Anschluss an STB-Wand "

Angebotenes Fabrikat:
'
..........................................'
vom Bieter einzutragen

Einbauort: EG bis 6.OG: Gewerbe,  Bad und HWR
Menge: 180,000 m

**02.02.060 Anschlag- und Trennschiene aus Edelstahl, L-Schiene**
Anschlag- und Trennschienen mit unterschiedlichen
Einzellängen,
aus Edelstahl mit Ankern liefern und einbauen.

Einzellängen: ca. 1,01 cm und ca. 88,5 cm
Material: Edelstahl gebürstet
Einbau: mittig unter dem Türblatt in Abstimmung mit der
Bauleitung

Fabrikat: Schlüter L-Schiene oder glw.

Angebotenes Fabrikat:
'
..........................................'
vom Bieter einzutragen

Einbauort: EG bis 6.OG, Bäder und HWR (Übergang
Fußbodenbeläge)
Menge: 29,000 m

**02.02.070 Schutzabdeckung, Tetrapack-Folie**
Abdecken des fertigen Fußbodens auf besondere Anordnung
des AG.
Die Bodenabdeckung darf keinesfalls am Untergrund
befestigt werden. Entsorgung bauseits durch Gewerk
Endreinigung

Material: Tetrapack-Folie

Montageort: Gewerbe, Bäder
Menge: 165,000 m2

**02.02.080 Verlegung Bodenfliesen im Mittelbett**
*** Bedarfsposition ohne GB
Zulage zur Position "Bodenbelag aus
Feinsteinzeugfliesen,
60x60cm, R10/Barfuß A" für die Verlegung der Fliesen im
Mittelbett (Dicke 8 bis 15 mm) statt im Dünnbett.

Einbauort: EG bis 6.OG: Gewerbe, Bad und HWR
Menge: 1,000 m2

**02.02.090 Ersatzfliesen (Boden) liefern und übergeben, 20 Stück**
*** Bedarfsposition ohne GB
Lieferung von Fliesen der Position "Bodenbelag aus
Feinsteinzeugfliesen, 60x60cm, R10/Barfuß A" und
Übergabe an den AG nach Fertigstellung der
Fliesenarbeiten
einschließlich Beschriftung für Einbauort.

Menge: ca. 20 Stück
Menge: 1,000 Psch

#### 02.03 Wandfliesen

**02.03.010 Vorbereitung des Untergrundes inkl. Haftbrücke**
Vorbereitung des Untergrundes aus Kalkzementputz oder
GKB/-I-Platten, wie folgt:

Säubern der Flächen und Schließen von kleineren Rissen
inkl. Haftgrundierung passend zum späteren
Verlegemörtel

Einbauort: EG bis 6.OG: Bäder gem. Baddetailplanung
Menge: 172,000 m2

**02.03.020 Ausgleichsspachtelung bis 2mm**
*** Bedarfsposition ohne GB
Ausgleichsspachtelung bis 2 mm fachgerecht auf
Wandflächen
aufbringen. Ausführung nur nach Angabe der Bauleitung!

Einbauort: nach Erfordernis
Menge: 1,000 m2

**02.03.030 Wandabdichtung als Verbundabdichtung, W2-I**
Liefern einer dünnschichtigen, wasserundurchlässigen
und
rissüberbrückenden Abdichtungs- und Entkopplungsbahn
aus Polypropylen, beidseitig mit einem speziellen
Polypropylen-Vliesgewebe beschichtet und Herstellen
einer
Verbundabdichtung auf Kalkzementputz bzw.
GKB/-I-Platten
fachgerecht aufbringen.
Höhe der Abdichtung: ca. 2,40 m ab OK-Estrich

Eigenschaften:
Beanspruchungsklasse: W2-I gem. DIN 18534
gebrauchsfertig, reißfest, flexibel und
rissüberbrückend
alkali- und tensidbeständig
alterungsbeständig und unverrottbar
beständig gegen Mikroorganismen
Dicke: ca. 0,4 mm

Leitfabrikat:
SOPRO, Abdichtungs- und Entkopplungsbahn AEB 640 oder
glw.

Angebotenes Fabrikat:
'
..........................................'
vom Bieter einzutragen

Einbauort: EG bis 6.OG: Bäder gem. Baddetailplanung
Menge: 102,000 m2

**02.03.040 Abdichtung der Wand-/Wandanschlüsse, W2-I, inkl. Schnittschutzband**
Herstellen von fachgerechten, senkrechten Wand-/
Wandanschlüssen
der vor beschriebenen Abdichtung inkl.
Schnittschutzband.

Eigenschaften:
Beanspruchungsklasse: W2-I gem. DIN 18534

Fabrikat Schnittschutzband: SOPRO, Schnittschutzband SB
113 oder glw.

Angebotenes Fabrikat:
'
..........................................'
vom Bieter einzutragen

Einbauort: EG bis 6.OG: Bäder BW und Duschen
Menge: 55,000 m

**02.03.050 Anschluss an Rohrdurchführungen Verbundabdichtung, W2-I**
Anschluss an Rohrdurchführungen mit passgenauen
Manschetten mit Andichtflansch herstellen.

Menge wie folgt:
je Dusche: 3 Stück

Fabrikat: SOPRO, AEB Wandmanschetten oder glw.

Angebotenes Fabrikat:
'
..........................................'
vom Bieter einzutragen

Einbauort: EG bis 6.OG: Bäder in den Duschen
Menge: 33,000 Stk

**02.03.060 Wandbekleidung aus Feinsteinzeugfliesen, 60x60cm**
Wandbekleidung aus Feinsteinzeugfliesen liefern und im
Dünnbett aus hydraulisch erhärtendem Dünnbettmörtel auf
ebenem Untergrund aus Kalkzementputz oder
GKB/-I-Platten
verlegen und verfugen mit Verfugungsmörtel.

Wandfliesen:
Format: 60 x 60 cm
Dicke: ca. 10 mm
Mörtelbett: Dünnbett mit Flexkleber ca. 5 mm
Farbe: sandfarben
Oberfläche: matt

Fabrikat: Villeroy & Boch, Cadiz, BU2M sand oder glw.

Angebotenes Fabrikat:
'
..........................................'
vom Bieter einzutragen

Fliesenhöhen:
in Duschen: ca. 2,40 m
hinter WCs und Waschbecken: ca. 1,20 m (ablagenhoch)

Verlegung und Verfugung:
Verlegung: Kreuzfuge
Verlegefugen ca. 3-4 mm
Farbton Verfugung: nach Wahl des AG

Allgemein:
Leistung einschl. aller Nebenleistungen, sämtliche
Verschnitt-
und Anpassarbeiten an angrenzende Bauteile.
Fugen sind mit Primer gemäß Herstellerangaben
vorzubehandeln.
Die Anordnung von Einbauteilen (Sanitärobjekte,
Steckdosen,
Wasserzähler etc.) ist auf das Fliesenraster
abzustimmen.

Einbauort: EG bis 6.OG: Bäder gem. Baddetailplanung
Menge: 172,000 m2

**02.03.070 Mind-ZUL Wandfliesen - Verlegearbeiten 60/60, ohne Lieferung**
*** Wahlposition ZZ 001.1
*** Bedarfsposition ohne GB
Leistung wie Hauptposition, jedoch:
Reine Verlegeleistung ohne Lieferung,
Verlegung Feinsteinzeugfliesen, einschließlich
Verfugung.
Verlegung Feinsteinzeug im Format 60/60
Menge: 165,000 m2

**02.03.080 Fliesen auf Ablagen halbhoher Vorsatzschalen**
Ausführung wie in der Position "Wandbekleidung aus
Feinsteinzeugfliesen, 30x60cm" beschrieben, jedoch
auf Ablagen der halbhohen Vorsatzschalen.

Tiefe: 10 bis 30 cm

Einbauort: EG bis 6.OG: WC, Bäder (halbhohe
Vorsatzschalen)
Menge: 15,000 m2

**02.03.090 Aussparungen in Wandfliesen Rohrdurchführungen etc.**
Herstellen von runden Aussparungen für
Rohrdurchführungen,
Schalter und Steckdosen in Wandfliesen der Position
"Wandbekleidung aus Feinsteinzeugfliesen, 30x60cm".

Durchmesser: bis ca. 150 mm.

Menge wie folgt:
je Dusche: 3 Stück
je Waschbecken: 3 Stück
je WC: 3 Stück
je Wasserzähler: 2 Stück
je Abstellhahn: 2 Stück
je Schalter bzw. Steckdose: 1 Stück
je Waschmaschine: 2 Stück (wenn an gefliester Wand)

Einbauort: EG bis 6.OG: Bäder
Menge: 320,000 Stk

**02.03.100 Zulage Badewannenträger einfliesen**
Zulage Badewannenträger  mit Wandfliesen im Dünnbett
verkleiden, inkl. Anlegen einer Revisionsöffnung im
Fliesenraster.

Fliesen : wie vorgenannt
Wanne : ca. 180/80/56 cm

Einbauort: 1.OG bis 6.OG: Bäder
Menge: 10,000 St

**02.03.110 Revisionsklappe Fliesen**
Revisionsöffnung ausfliesen.
Funktion: RevisionsöffnungAbmessung: ca. 30 x 30
cmAusführung: zum ausfliesenAusstattung: mit Magnethalter

Sämtliche Nebenarbeiten zum ausfliesen der bauseitigen
Revisionsöffnung inklusive Verschnitt,
sind in diese Position einzurechnen.

Einbauort: 1.OG bis 6.OG: Bäder
Menge: 21,000 St

**02.03.120 Verfugung Wand, Silikon**
Fugen an Innenecken, an Anschlüssen von
Einbauten und Zargen mit Silikon herstellen.
Die Fugen sind auszusparen, von Mörtelresten zu
reinigen,
vorzustreichen und mit Dichtungsmaterial auszuspritzen
und zu glätten.

Fugenbreite: bis 5,0 mm
Material: geeignet für Fliesenbelag
Farbton: passend Bodenfliese bzw. nach Angabe AG

Einbauort: EG bis 6.OG: WC, Bäder
Menge: 200,000 m

**02.03.130 Eck-/Abschlussschienen, Edelstahl**
Eckschienen aus Edelstahl, mit gelochtem
Befestigungsschenkel im Bereich von
Materialwechsel und Außenecken in
Wandfliesenbekleidungen liefern und einbauen.

Material: Edelstahl V2A
Farbe: nach Angabe AG

Fabrikat: Schlüter Quadec oder glw.

Angebotenes Fabrikat:
'
..........................................'
vom Bieter einzutragen

Einbauort: EG bis 6.OG: Bäder gem. Baddetailplanung
Menge: 65,000 m

**02.03.140 Ersatzfliesen (Wände) liefern und übergeben, 20 Stück**
*** Bedarfsposition ohne GB
Lieferung von Fliesen der Position "Wandbekleidung aus
Feinsteinzeugfliesen, 30x60cm" und Übergabe an den AG
nach Fertigstellung der Fliesenarbeiten einschließlich
Beschriftung für Einbauort.

Menge: ca. 20 Stück
Menge: 1,000 Psch

### 03 Sonstiges

#### 03.01 Stundenlohnarbeiten

**03.01.010 Vorarbeiter, Stundenlohnarbeiten**
*** Bedarfsposition ohne GB
Für evtl. erforderliche Arbeiten, die nicht im
Leistungsverzeichnis
erfasst sind und nur auf ausdrückliche Anweisung der
Bauleitung
gegen Nachweis zur Ausführung kommen.

Berechnet für: Vorarbeiter
Gewerk: Fliesen- und Plattenarbeiten
Menge: 1,000 h

**03.01.020 Facharbeiter, Stundenlohnarbeiten**
*** Bedarfsposition ohne GB
Für evtl. erforderliche Arbeiten, die nicht im
Leistungsverzeichnis
erfasst sind und nur auf ausdrückliche Anweisung der
Bauleitung
gegen Nachweis zur Ausführung kommen.

Berechnet für: Facharbeiter
Gewerk: Fliesen- und Plattenarbeiten
Menge: 1,000 h

**03.01.030 Helfer, Stundenlohnarbeiten**
*** Bedarfsposition ohne GB
Für evtl. erforderliche Arbeiten, die nicht im
Leistungsverzeichnis
erfasst sind und nur auf ausdrückliche Anweisung der
Bauleitung
gegen Nachweis zur Ausführung kommen.

Berechnet für: Helfer
Gewerk: Fliesen- und Plattenarbeiten
Menge: 1,000 h

USt %: 19,00
